# KGM, Erweiterungsneubau Hort Sudenburg
Angebotsaufforderung (GAEB DA XML 3.1, DA83)
Projekt: 301231
Währung: EUR
Nebenangebote zugelassen: ja
Auftragsnummer: 2024019
Auftragsdatum: 22.04.2024
Auftraggeber: Landeshauptstadt Magdeburg, Kommunales Gebäudemanagement, Eigenbetrieb Kommunales Gebäudemanagement, Gerhart-Hauptmann-Straße 24 - 26, 39108 Magdeburg
Erstellt mit: GXML Toolbox V3.3 R20210630, iTWO_64 V12.0.618, 02.03.2026

## A. Baubeschreibung
A.  B A U B E S C H R E I B U N G

Angaben zum Bauvorhaben

Name und Anschrift des Auftraggebers
Landeshauptstadt Magdeburg
Eigenbetrieb Kommunales Gebäudemanagement
Gerhart-Hauptmann-Str. 24-26
39108 Magdeburg

Beschreibung des Bauvorhabens
Der Erweiterungsneubau wird auf dem westlichen Schulhof als eingeschossiger Solitär errichtet. Um den Baumbestand zu schützen, hat er die Form eines Winkels.
Die Horträume mit den großen Fenstern sind nach Norden
und Osten ausgerichtet. Sämtliche Nebenräume inklusive der Sanitärräume orientieren sich Richtung Süden.
Die maximale Ausdehnung des Gebäudes beträgt in der Länge ca. 31,5 m und in der Breite etwa 15,3 m.

Angabe zur Örtlichkeit

Anschrift der Baustelle
Braunschweiger Str. 27
39112 Magdeburg

Lage des Grundstücks
Das Grundstück befindet sich im Eigentum der Landeshauptstadt Magdeburg.

Termine und Fristen

siehe Besondere Vertragsbedingungen (FB 214) in der Angebotsaufforderung

Angaben zur Baustelle

Die für den Umfang der Leistungen dieses LVs erforderliche Baustelleneinrichtung ist in die Einheitspreise mit einzukalkulieren.

Lage und Transportwege, für den Verkehr freizuhaltende Flächen, Lagerplätze siehe Übersichtsplan Baustelleneinrichtung.

Ver- und Entsorgungsleistungsanschlüsse für Strom/(Ab-)Wasser siehe Übersichtsplan Baustelleneinrichtung

Schutz vorhandenen Bewuchses:
Eine Beschädigung von Bäumen, Pflanzbeständen und Vegetationsflächen ist zu vermeiden.

Hindernisse im Erdreich:
Das Grundstück wird im Vorfeld und während der Erdarbeiten der Baumaßnahme auf vermutete Kampfmittel untersucht.

Sonstige Angaben

Der Auftragnehmer hat dafür Sorge zu tragen, dass während der Ausführung seiner Leistungen immer mindestens ein fließend deutsch sprechender Mitarbeiter seiner Firma auf der Baustelle anwesend ist.

Zu den auf der Baustelle vorzuhaltenden Ausführungsunterlagen zählt neben den Ausführungsplänen auch eine Ausfertigung dieser Leistungsbeschreibung.

Ausführungszeichnungen sind der Leistungsbeschreibung im Originalmaßstab beigefügt.

Hinweis

Durch den SiGeKo wird eine Baustellenordnung übergeben.

## B. Leistungsumfang
B.  L E I S T U N G S U M F A N G

Gegenstand dieser Ausschreibung sind folgende Arbeiten:

- Trockenbauarbeiten

## C. Anlagenverzeichnis
C.  A N L A G E N V E R Z E I C H N I S

Folgende Unterlagen sind Teil der Ausschreibungsunterlagen und sind bei der Ausarbeitung des Angebotes zu beachten:

Architektenpläne
185.00-00-A-HB-1-001-24- Lageplan - Baustelleneinrichtung.pdf
185.00-00-A-HB-2-001-24- Grundriss.pdf
185.00-00-A-HB-2-002-24- Dachaufsicht.pdf
185.00-00-A-HB-2-003-24- Deckenspiegel.pdf
185.00-00-A-HB-2-004-24- Estrichfugenplan.pdf
185.00-00-A-HB-3-001-24- Ansichten.pdf
185.00-00-A-HB-4-001-24- Schnitt 1-1, A-A, B-B.pdf
185.00-00-A-HB-5-101-24- Attika WDVS.pdf
185.00-00-A-HB-5-102-24- Attika Faserzementplatten.pdf
185.00-00-A-HB-5-201-24- Sockel WDVS.pdf
185.00-00-A-HB-5-202-24- Sockel Faserzementplatten.pdf
185.00-00-A-HB-5-301-24- Fußbodenaufbau.pdf
185.00-00-A-HB-5-401-24- Kunststofffenster WDVS.pdf
185.00-00-A-HB-5-402-24- Kunstofftür Faserzementplatten.pdf
185,00-00-A-HB-5-403-24- Technikraumtür.pdf
185.00-00-A-HB-5-501-24- Fliesen Raum 01-09 WC Jun.pdf
185.00-00-A-HB-5-502-24- Fliesen Raum 01-12 WC Mäd.pdf
185.00-00-A-HB-5-503-24- Fliesen Raum 01-08 WC Per.pdf
185.00-00-A-HB-5-504-24- Fliesenspiegel Raum 01-15 Beh.pdf
185.00-00-A-HB-5-601-24- Eingangsportal.pdf
185.00-00-A-HB-5-701-24- Türliste.pdf

## ZTV - Allgemeines
ZUSÄTZLICHE TECHNISCHE VERTRAGSBEDINGUNGEN
A L L G E M E I N E S

Mitgeltende Normen und Regeln
Es gelten jeweils die Normen und Regeln, wie in der VOB/C im jeweiligen Gewerk aufgeführt, in der zum Vertragsabschluss gültigen Fassung einschließlich der Änderungen, Berichtigungen und Beiblätter.

Sauberkeit auf der Baustelle
Der Auftragnehmer ist für Ordnung und Sauberkeit auf der Baustelle verantwortlich. Dieses betrifft den Abfall und die Verunreinigungen, die aus dem Arbeitsbereich des Auftragnehmers herrühren.

Die Baustelle ist arbeitstäglich zu säubern, der anfallende Schutt ist außerhalb des Baustellengeländes entsprechend den gesetzlichen Bestimmungen zu entsorgen. Der Arbeitsplatz ist so aufzuräumen, dass niemand durch Materialien, Werkzeuge usw. behindert oder gefährdet wird. Verkehrs-, Flucht-, und
Rettungswege sind ständig freizuhalten.

Durch den Auftragnehmer verschmutzte öffentliche Straßen sind umgehend, mindestens arbeitstäglich, zu säubern. Solche Verunreinigungen sind durch geeignete Maßnahmen möglichst zu vermeiden. Trotzdem auftretende Verunreinigungen sind so rechtzeitig zu beseitigen, dass durch sie keine Gefährdung des öffentlichen Verkehrs entstehen kann.

Vorhandene Straßen und Wege im Baustellenbereich sind zu schützen und am Ende der Bauarbeiten, falls beschädigt, wieder in den ursprünglichen Zustand zu versetzen.

Sollte der Auftragnehmer der Aufforderung nach Sauberkeit auf der Baustelle nicht innerhalb von 3 Tagen nachgekommen, ist der Auftraggeber berechtigt, eine Reinigung zu Lasten des Auftragnehmers durchführen zu lassen.

Der Neubau wird bei laufendem Schulbetrieb errichtet.

## ZTV - Bauseitige Ausstattung
ZUSÄTZLICHE TECHNISCHE VERTRAGSBEDINGUNGEN
B A U S E I T I G E
B A U S T E L L E N E I N R I C H T U N G

Bauzaun
wird durch den Auftraggeber zur Verfügung gestellt.

Sanitärraum
wird durch den Auftraggeber zur Verfügung gestellt.

## ZTV - Dokumentation
ZUSÄTZLICHE TECHNISCHE VERTRAGSBEDINGUNGEN
D O K U M E N T A T I O N

Bestandsunterlagen werden dem AG 10 Werktage vor der Abnahme nach Vorgabe geordnet 3-fach übergeben, Übergabe von Unterlagen über Datenträger, als DVD, Schnittstelle DXF, erfolgt in Abstimmung mit dem AG.

Einzureichen sind:
- Abnahme-, Einweisungs- und Prüfprotokolle
- Nachweise zur Bauart
- Bauprodukt-Datenblätter, Sicherheitshinweise
- Wartungs- und Pflegehinweise
- Hersteller-/Fabrikatsverzeichnis
- Montage- und Werkstattzeichnungen
  nach dem Stand der Ausführung
- Entsorgungsnachweise

## Los 10: Trockenbau
Datum: 02.03.2026
EP-Anteile: Löhne; Stoffe; Geräte; Sonstiges

### Bereich 1 Trockenbau

*Hinweis: ZTV - Trockenbauarbeiten*
ZUSÄTZLICHE TECHNISCHE VERTRAGSBEDINGUNGEN
T R O C K E N B A U A R B E I T E N

1. REGELN
Für die Ausführung dieser Arbeiten gelten die anerkannten Regeln der Technik sowie nachrangig die Richtlinien der Produkthersteller. Dieses können u.a. sein:
DIN 18299: Allg. Regelungen für Bauarbeiten jeder Art
DIN 18340: Trockenbauarbeiten
DIN 18202: Toleranzen im Hochbau - Bauwerke
Generell gelten die Anforderungen und Empfehlungen nach
DIN 18041 und VDI 2559 für alle Trockenbauwände.

2. LEISTUNGSUMFANG
Die Leistung umfasst alle Trockenbauwände, -vorwände und
Akustikdecken.

3. AUSFÜHRUNG
3.1 - Bei der Montage der Trockenbauwände sind Abhängigkeiten mit den Montageleistungen der haustechische Gewerke sind vom Auftragnehmer zu berücksichtigenn und in die Einheitspreise mit einzukalkulieren. Dieses setzt voraus, daß erst eine Wandschale gestellt wird, damit anschliessend bauseits die Installationsarbeiten innerhalb dieser Wände ausgeführt werden. Nach Beendigung dieser Arbeiten ist dann die zweite Wandschale zu stellen.

3.2 - Das Herstellen und Anarbeiten von Aussparungen für
Leitungsführungen (Kabeltrassen, Kanäle, Rohrleitungen, etc.) und für Deckeneinbauten (Tellerventile, Leuchten usw.) ist in die
Einheitspreise einzukalkulieren.

3.3 - Der Anschluss zu Massivwänden/-Decken mit einem
elastischen, überstreichbaren Material ist in die Einheitspreise
einzukalkulieren.

#### Abschnitt 1.1 Aufgehende Bauteile

**1.1.10 TB Trennwände Gipsfaserplatten Q3 D125**
Trockenbau Raumtrennwände nichttragend

aus Einfachständerwerk Stahlblechprofil CW 75 verzinkt
befestigt an Rohbau/Trockenbau
Dämmschicht aus Mineralwolle nach DIN EN 13162
Dicke entsprechend CW-Profil
Beplankung beidseitig zweilagig Dicke: 2x12,5mm
mit Gipsfaserplatten DIN EN 15283-2
mit stumpfen verklebten Stößen
gespachtelt Q3 gem. Merkblatt Nr. 2 BV Gipsindustrie e.V.
als Untergrund für Dispersionsfarbanstrich
Brandschutzanforderung: ohne
Schallschutzanforderung: Rw,R >= 50dB
Einbaubereich: 2 gem. DIN 4103
Wandhöhe: bis ca. 3600mm

Wanddicke: 125 mm
Menge: 26,000 m2
Kostengruppe DIN 276 2018-12: 342

**1.1.20 TB Trennwände Gipsfaserplatten Q3 D150**
Trockenbau Raumtrennwände nichttragend

aus Einfachständerwerk Stahlblechprofil CW 100 verzinkt
befestigt an Rohbau/Trockenbau
Dämmschicht aus Mineralwolle nach DIN EN 13162
Dicke entsprechend CW-Profil
Beplankung beidseitig zweilagig Dicke: 2x12,5mm
mit Gipsfaserplatten DIN EN 15283-2
mit stumpfen verklebten Stößen
gespachtelt Q3 gem. Merkblatt Nr. 2 BV Gipsindustrie e.V.
als Untergrund für Dispersionsfarbanstrich
Brandschutzanforderung: ohne
Schallschutzanforderung: Rw,R >= 50dB
Einbaubereich: 2 gem. DIN 4103
Wandhöhe: bis ca. 3600mm

Wanddicke: 150 mm
Menge: 146,000 m2
Kostengruppe DIN 276 2018-12: 342

**1.1.30 TB Trennwände Gipsfaserplatten Q3 D300 Doppelständerwerk**
Trockenbau Raumtrennwände nichttragend

aus Doppelständerwerk Stahlblechprofil 2x CW 50 mm verzinkt
Dämmschicht aus Mineralwolle nach DIN EN 13162
2 x 40 mm

Die Ständerpaare mit Achsabstand 625 mm werden in den Drittelpunkten durch GK-Laschen verbunden.
Beplankung beidseitig zweilagig Dicke: 2x12,5 mm
mit Gipsfaserplatten DIN EN 15283-2
mit stumpfen verklebten Stößen
gespachtelt Q3 gem. Merkblatt Nr. 2 BV Gipsindustrie e.V.
als Untergrund für Dispersionsfarbanstrich
Brandschutzanforderung: ohne
Schallschutzanforderung: Rw,R >= 50 dB
Einbaubereich: 2 gem. DIN 4103
Wandhöhe: bis ca. 3600 mm

Wanddicke: 300 mm
Menge: 35,000 m2
Kostengruppe DIN 276 2018-12: 342

**1.1.40 TB Trennwände Gipsfaserplatten Q3 D225 Doppelständerwerk**
Pos. wie vor, jedoch

Wanddicke: 225 mm
Menge: 10,000 m2
Kostengruppe DIN 276 2018-12: 342

**1.1.41 TB horizontale Verkofferung Nischen Q3**
einseitig doppelt beplankte Verkofferung, Breite ca. 30 cm
im Bereich der Garderoben-Nischen (als oberer Abschluss)
einschließlich Unterkonstruktion
gespachtelt Q3 gem. Merkblatt Nr. 2 BV Gipsindustrie e.V.,

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Menge: 12,000 m
Kostengruppe DIN 276 2018-12: 342

**1.1.42 TB freies Wandende**
Bekleidung freies GK-Wandende
H= 3,60 m, Breite 12,5 cm
Menge: 3,600 m
Kostengruppe DIN 276 2018-12: 342

**1.1.50 Zulage Trennwände Abstellen Estrich**
Zulage zu den Trockenbau Trennwänden
wie vor beschrieben
für das vorab Herstellen Trockenbau Abstellen Estrich
mit einem Streifen zweilagig
Höhe: ca. 250mm
Menge: 85,000 m
Kostengruppe DIN 276 2018-12: 342

**1.1.70 Zulage Trennwände gleitender Deckenanschluss**
Zulage zu den Trockenbau Trennwänden
wie vor beschrieben für die Ausbildung
eines gleitenden Deckenanschlusses
Menge: 50,000 m
Kostengruppe DIN 276 2018-12: 342

**1.1.80 Zulage Trennwände Türöffnung 1135x2135**
Zulage zu den Trockenbau Trennwänden
wie vor beschrieben
für das Herstellen von Türöffnungen
mit Verstärkungsprofilen

Abmessungen: 1135 x 2135 mm
Menge: 3,000 Stk
Kostengruppe DIN 276 2018-12: 342

**1.1.90 Zulage Trennwände Türöffnung 1010x2135**
Zulage zu den Trockenbau Trennwänden
wie vor beschrieben
für das Herstellen von Türöffnungen
mit Verstärkungsprofilen

Abmessungen: 1010 x 2135 mm
Menge: 6,000 Stk
Kostengruppe DIN 276 2018-12: 342

**1.1.100 Zulage Trennwände Reviöffnung 30x30cm Fliesen magnetisch**
Zulage zu den Trockenbau Trennwänden
wie vor beschrieben
für die Ausbildung von Revisionsöffnungen
als bündige Revisionsklappe, magnetisch
zur Aufnahme von Fliesen
Randausbildung mit Eckschutzschienen
Abmessungen: 30x30cm
Menge: 2,000 Stk
Kostengruppe DIN 276 2018-12: 342

**1.1.110 Zulage Trennwände Reviöffnung 25x25cm**
Zulage zu den Trockenbau Trennwänden
wie vor beschrieben
für die Ausbildung von Öffnungen
für TGA-Installationen
Abmessungen: 25x25cm
einschl. Lieferung und Montage
Reviklappe Stahlblech weiß, mit Vierkant
Menge: 12,000 Stk
Kostengruppe DIN 276 2018-12: 342

**1.1.120 Außenecke Kantenschutzprofil/Eckschutzschiene Alu Trennwand Gipsfaserpl. 2lagig D 12,5mm**
*** EP-Aufgliederung gefordert
STLB-Bau 2025-04 039
Außenecke, mit Kantenschutzprofil/Eckschutzschiene, aus Aluminium,
Ausführung an nichttragender innerer Trennwand, Bekleidung aus Gipsfaserplatten, Typ GF-H, 2-lagig, Dicke 12,5 mm, Einfachständerwerk.
Menge: 6,000 m
Leistungsbereichkatalog: 039
DIN276-1_08: 342
Kostengruppe DIN 276 2018-12: 342

**1.1.130 T-Anschluss**
Liefern und Herstellen eines fachgerechten Anschlusses einer querlaufenden Metallständerwand an eine bestehende oder gleichzeitig zu errichtende Trockenbauwand (T-Anschluss)
Menge: 26,000 m

**1.1.140 Schließen von Fehlbohrungen**
Menge: 10,000 St

**1.1.150 Zulage Trennwände Traversen**
Zulage zu den Trockenbau Trennwänden
wie vor beschrieben
für die Ausbildung von Traversen
aus Mehrschichtholzplatten Breite ca. 300mm
für die Aufnahme von Küchen-Hängeschränken,
Haltegriffen in Bädern
Badheizkörpern
Menge: 10,000 m
Kostengruppe DIN 276 2018-12: 342

#### Abschnitt 1.2 Vorsatzschalen

**1.2.10 Trockenbau Vorsatzschalen**
Trockenbau Vorsatzschalen
für Feuchträume

aus Einfachständerwerk Stahlblechprofil CW 50 mm verzinkt
befestigt an Rohbau.
Beplankung einseitig zweilagig Dicke: 2x12,5mm
GK Typ A gem. DIN EN 520 (GKB gem. DIN 18180)
gespachtelt Q3 gem. Merkblatt Nr. 2 BV Gipsindustrie e.V.
als Untergrund für Dispersionsfarbanstrich
Brandschutzanforderung: ohne
Schallschutzanforderung: Rw,R >= 50dB
Einbaubereich: 1 gem. DIN 4103
Wandabstand: bis 225 mm

Wandhöhe: raumhoch 3,60 m
Menge: 75,000 m2
Kostengruppe DIN 276 2018-12: 345

**1.2.20 Zulage Trockenbau Vorsatzschale Anarbeiten bis DN50**
Zulage zur Trockenbau Vorsatzschale
wie vor beschrieben
Anarbeiten an Sanitäranschlüsse
Durchmesser bis DN50mm
Menge: 100,000 Stk
Kostengruppe DIN 276 2018-12: 345

**1.2.30 Zulage Trockenbau Vorsatzschale Anarbeiten DN50 bis DN100**
Zulage zur Trockenbau Vorsatzschale
wie vor beschrieben
Anarbeiten an Sanitäranschlüsse
Durchmesser größer DN50 bis DN100mm
Menge: 10,000 Stk
Kostengruppe DIN 276 2018-12: 345

**1.2.50 UA-Profil, raumhoch 100 mm bis 3600 mm**
Tragständer, raumhoch 100 mm UA-Profil bis 3600 mm
Menge: 16,000 St

**1.2.120 UA-Profil, raumhoch 50 mm bis 3600 mm**
Tragständer, raumhoch 50 mm UA-Profil bis 3600 mm
Menge: 55,000 St

#### Abschnitt 1.3 Decken

**1.3.10 Rasterdecke D2**
Lieferung und Montage des Rasterdeckensystems, bestehend aus Deckenplatten und Unterkonstruktion.
Mineralwolleplatten, herausnehmbar n. Bemusterung

Rasterdeckensystem abgehängt
als Einlege-System in sichtbarer Metallunterkonstruktion
an Rohdecke befestigt.

Deckenplatten aus Mineralplatten, vlieskaschiert
Rückseite: abriebminderndes Vlies
Sichtseite: weiß eingefärbte Vliesoberfläche
Brandverhalten: A2-s1, d0 gem. DIN EN 13501-1
Schallabsorption: aw = 0,85 / NRC =0,85
Schall-Längsdämmung: cac bis zu 30dB
Absorberklasse: B

Tragschienen: beidseitig verzinkt, Farbe weiß
Korrosionsklasse: B, nach DIN EN 13964
einschließlich
Randanschluss

Format: ca. 625x625mm, Plattendicke 20mm
Kantenausbildung A(15) gem. DIN EN 13964
Abhanghöhe: ca. 36 cm
Unterkante Akustikdecke: 300 cm
Menge: 335,000 m2
Kostengruppe DIN 276 2018-12: 354

**1.3.20 Rasterdecke D3**
Lieferung und Montage des Rasterdeckensystems
wie vor beschireben, jedoch

Abhanghöhe: ca. 66 cm
Unterkante Akustikdecke: 270 cm
Menge: 50,000 m2
Kostengruppe DIN 276 2018-12: 354

**1.3.30 Zulage Rasterdecke Lichtausschnitte**
Zulage zur Rasterdecke
wie vor beschrieben für die Herstellung

von Lichtausschnitten
mit verstärkter Abhängung

Durchmesser: 200mm
Menge: 20,000 Stk
Kostengruppe DIN 276 2018-12: 354

**1.3.40 Deckenfries bis 100 mm**
Deckenfriese bis 100 mm
1x GK 12,5 mm
Im Bereich Rasterdecke zur Wand
Liefern und montieren
einschl. Befestigungsmitteln
einsch. Randwinkel
Menge: 65,000 m

**1.3.50 Desinfizieren von Oberflächen bauseitig**
Schimmelentfernung von Oberflächen
mit Desinfektionsmittel
Menge: 10,000 m2

**1.3.60 Lieferung Deckenplatten**
Lieferung Raster-Deckenplatten
als Ersatzplatten
1 Paket
Menge: 1,000 Pck

### Bereich 2 Sonstiges

#### Abschnitt 2.1 Regiearbeiten

**2.1.10 Stundenlohnarbeiten Facharbeiter**
Stundenlohnarbeiten auf besondere Anordnung der örtlichen Bauleitung des Auftraggebers.

Die Stundenverrechnungssätze sind einschließlich aller gesetzlichen, sozialen und freiwilligen Leistungen und Abgaben zu kalkulieren sowie mit den Zuschlägen für Überstunden, Schmutz, Gefahr, Wegegeldern, Auslösungen etc. Die angebotenen Stundensätze sind unter Beachtung der preisrechtlichen Vorschriften zu ermitteln und gelten unabhängig von der Anzahl der abzurechnenden Stunden.

Eine Vergütung erfolgt nur, wenn die Stundennachweise von der örtlichen Bauleitung des AG werktäglich bestätigt sind.

Stundenlohnarbeiten eines Facharbeiters
Menge: 10,000 Std
Kostengruppe DIN 276 2018-12: 354

**2.1.20 Stundenlohnarbeiten Helfer**
Stundenlohnarbeiten
wie vor beschrieben
eines Helfers
Menge: 10,000 Std
Kostengruppe DIN 276 2018-12: 354

**2.1.30 Bautrockner**
Bautrockner liefern, aufstellen, betreiben, abbauen
einschl. täglicher Kondenswasserleerung
Menge: 20,000 StWo

**2.1.40 Baulüftung**
3x tägliche Stoßlüftung
Öffnen und Schließen aller Fenster
Menge: 20,000 Std
